# Uni Münster Neubau Klimakammern
Angebotsaufforderung (GAEB DA 2000 1.2, DA83)
Projekt: 007
Währung: EUR
Ausführungsbeginn: 17.07.2023
Ausführungsende: 25.08.2023
Erstellt mit: ORCA AVA 22.0 - Professional Edition 22.00.09, GAEB Toolbox V3.2 G90 R20140604, 20.03.2026

## 01 Abbruch- und Rückbauarbeiten

*Hinweis: Hinweistext*
VORBEMERKUNG
Allgemeine Hinweis für den Rückbau
Die Durchführung eines Ortstermins und eine damit
verbundene genaue Betrachtung des Gebäudes als
Kalkulationsgrundlage ist zu empfehlen.
Die Anmeldung zu einem Ortstermin muss über den
Auftraggeber erfolgen.
Der Rückbau von vorhandenen Versorgungsleitungen unterhalb
der Sohlplatte des abzubrechenden Gebäudes und unmittelbar
neben dem Gebäude ist in die Einheitspreise der
entsprechenden Gebäudeabbruchpositionen mit
einzukalkulieren.
Die zwei direkt an das Gebäude angrenzenden Bäume (Linde
und Mammutbaum) wurden durch einen Sachverständigen als
erhsaltenswert eingestuft. Es ist davon auszuzgehen, dass sich
auch statisch relevante Wurzeln im Bereich unter der Sohlplatte
befinden. Die Abbrucharbeiten sind in diesen Bereichen so
auszuführen, dass die Bäume inkl. Wurzeln vor
Beschädigungen geschützt werden. Die Maßname wird durch
einen Sachverständigen begleitet. Abbrucharbeiten im
Wurzelbereich (Sohlplatte) sind vor der Ausführung mit einem
Vorlauf von 1 Woche anzukündigen. Der Mehraufwand ist in die
Einheitspositionen einzukalkulieren.

Grundsätzlich gilt für die Durchführung von Abbrucharbeiten:
- Die Getrennterfassung und -verwertung der verschiedenen
anfallenden Materialien ist im Rahmen der technischen
Möglichkeiten anzustreben, sofern dies technisch möglich ist
und die entstehenden Mehrkosten nicht unzumutbar sind.
Andernfalls ist das gemischte Abbruchmaterial einer
zugelassenen Sortieranlage zuzuführen.
- Schadstoffhaltiges Abbruchmaterial ist in jedem Fall getrennt
zu erfassen, bereitzustellen und zu entsorgen
(Vermischungsverbot).
- Mit dem dieser Ausschreibung beiliegenden Formblatt 241
(Abfall) wird der AN Abfallerzeuger. Hierdurch ist der AN
verpflichtet, bei gefährlichem Abfall < 20 t je Abfallart den
Abfall über einen Sammelentsorgungsnachweis und bei
gefährlichem Abfall > 20 t je Abfallart mit dem elektronischen
Nachweisverfahren zu entsorgen. Diese Leistung darf nicht an
einen Nachunternehmer oder ein Ingenieurbüro übertragen
werden.

Technische Vorschriften mit Hinweisen zur Ausführung
-----------------------------------------------------------------------
Die Abbrucharbeiten sind unter Beachtung insbesondere
folgender Vorschriften in der letztgültigen Fassung
durchzuführen:
- Staubentwicklungen müssen, zum Beispiel durch Anfeuchten
der Oberflächen und Reinigung der Fahrwege, vermieden
werden.
- Der Geräteeinsatz und die Arbeitsweise sind so abzustimmen,
dass angrenzende, bestehende Gebäude und Einrichtungen
nicht gefährdet sind.
- Das Abbruchverfahren Sprengen gem. DIN 18007 ist
unzulässig.
- Verordnung über gefährliche Stoffe (Gefahrstoffverordnung) in
der derzeit gültigen Fassung
- Produktsicherheitsgesetz in der derzeit gültigen Fassung
- Gesetz zum Schutz vor schädlichen Umwelteinwirkungen
durch Luftverunreinigungen, Geräusche, Erschütterungen u.
ä. Vorgänge (Bundesimmissionsschutzgesetz - BImSchG) in
der derzeit gültigen Fassung
- Technische Anleitung zur Reinhaltung der Luft (TA-Luft)
- Technische Anleitung zum Schutz gegen Lärm (TA-Lärm).
- Bauordnung für das Land Nordrhein-Westfalen (BO NW).
- DGUV 101-004 (TRGS 524): Arbeiten in kontaminierten
Bereichen
- TRGS 519: (Technische Regeln für Gefahrstoffe) Asbest
Abbruch-, Sanierung- oder EG-Bestimmungen
- Vorschriften des Hauptverbandes der gewerblichen
Berufsgenossenschaften
- TRGS 521: Abbruch-, Sanierungs- und
Instandhaltungsarbeiten mit alter Mineralwolle
- DGUV Regel 112-190 Benutzung von Atemschutzgeräten
- DGUV-Regel 109-002 Arbeitsplatzbelüftung
- BGI 693 Verzeichnis geprüfter Atemschutzgeräte

Abfallspezifische Anforderungen
-------------------------------------------
Das Landesabfallgesetz (LAbfG), in der derzeitigen Fassung
insbesondere §1 Abs. 1 ist zu beachten.
Bauschutt (mineralisches Abbruchmaterial wie Ziegel, Steine
oder Beton) der im Zuge von Abbruch- oder
Umbaumaßnahmen anfällt, muss auf der Baustelle von
- Bodenaushub
- Werkstoffen (z.B. Metall, Glas, Holz, Kabelreste,
Verpackungsmaterialien)
- nicht mineralischen Abbruchmaterialien (z.B. Holz, Textilien,
Kunststoffe, Dachpappen, Dämmstoffe, Wandverkleidungen,
Bodenbeläge)
- Resten von Baumaterialien, -chemikalien, -hilfsstoffen,
-zubehör
- schadstoffhaltigen Baustellenabfällen (Wasser-, Boden- oder
gesundheitsgefährdenden Stoffen wie z. B. Gebinde mit
schadstoffhaltigen Restanhaftungen, Altöl, Teerpappe,
Teerfolie, asbesthaltige Abfälle, Strahlmittelrückstände)
- Bauschutt und Bodenaushub mit schädlichen
Verunreinigungen
- bituminösen Straßenaufbruch
getrennt gehalten und soweit technisch möglich und die
Mehrkosten nicht unzumutbar sind, einer Verwertung zugeführt
werden.
Der Auftragnehmer hat bei der Entsorgung der Abfälle die
Vorgaben des Kreislaufwirtschaftsgesetzes sowie des
untergesetzlichen Regelwerkes insbesondere die Verordnung
über Verwertungs- und Beseitigungsnachweise
(Nachweisverordnung) in der jeweils letztgültigen Fassung zu
beachten. Abfallerzeuger, bei denen gefährliche Abfälle zur
Verwertung oder Beseitigung anfallen, haben dies der
zuständigen Abfallwirtschaftsbehörde anzuzeigen.

Arbeitsschutz
-----------------
Die rechtlichen Grundlagen in Bezug auf den Arbeitsschutz sind
bei den Abbrucharbeiten zu beachten, insbesondere:
VBG 1 Allgemeine Vorschriften
VBG 15 Schweißen, Schneiden und verwandte Verfahren
VBG 37 Bauarbeiten
VBG 100 Arbeitsmedizinische Vorsorge
VBG 109 Erste Hilfe
VBG 119 Gesundheitsgefährlicher, mineralischer Staub
VBG 121 Lärm
TRGS 402 Ermittlung und Beurteilung der Konzentrationen
gefährlicher Stoffe in der Luft in Arbeitsbereichen
TRGS 403 Bewertung von Stoffgemischen in der Luft am
Arbeitsplatz
TRGS 519 Asbest
TRGS 521 Faserstäube
TRGS 551 Teer und andere Pyrolyseprodukte
TRGS 900 Grenzwerte

Allgemeine Sicherungs- und Schutzmaßnahmen
------------------------------------------------------- --------
Der AN hat eine Betriebsanweisung (Abbruchanweisung) zu
erstellen, in der alle erforderlichen sicherheitstechnischen
Anforderungen bzw. Vorgaben aufgeführt sind.
Die Betriebsanweisung (Abbruchanweisung) hat der AN hat 3
Tage nach der Bauanlaufbesprechung beim AG einzureichen.
Die Betriebsanweisung muss Angaben enthalten über:
- Art und Umfang der Arbeiten
- Reihenfolge der Abbrucharbeiten - Abbruchmethode
- Geräteeinsatz - Hilfskonstruktionen
- Absturzsicherungen - Sicherungsmaßnahmen
- Schutzmaßnahmen gegen auftretende Gefahrstoffe
Die Betriebsanweisungen müssen auf der Baustelle vorliegen
und sind dem Personal inhaltlich zur Kenntnis zu geben.
Mit den Arbeiten darf erst begonnen werden, wenn die
Betriebsanweisungen vorliegen.
Während der Abbrucharbeiten muss die Standsicherheit
abzubrechender Bauteile stets gewährleistet sein.
Gefahrenbereiche, die durch die Abbrucharbeiten entstehen,
müssen mit Bauzaun abgesichert werden.
Der Entwicklung von Feinstaub bei Abbruch, Verladen,
Transportieren ist entgegenzuwirken (z. B. Nässen mit
Wasser).
Grundsätzlich sind nur solche Maschinen und Geräte
einzusetzen, die den allgemeinen Verwaltungsvorschriften
gegen Baulärm genügen.
Der AN sorgt arbeitstäglich für eine grobe, wöchentlich und
beim Verlassen der Baustelle -insbesondere seiner Arbeits- und
Lagerplätze - für eine gründliche Reinigung der Baustelle
einschließlich der An- und Abfahrtswege von Abfällen,
Verschmutzungen, Materialreste usw., die auf ihn
zurückzuführen sind. Bei Unterlassung ist der AG berechtigt,
die Arbeiten durch einen Dritten zu Lasten des AN ausführen zu
lassen.

Umweltschutz (Emissionen)
---------------------------------------
Beim Abbruch baulicher Substanz sind staubförmige
Emissionen häufig nicht zu verhindern. Aus diesem Grund ist es
unerlässlich, Einhausungen der potentiellen Emissionsquellen
durchzuführen. Hierbei ist zu beachten, dass die aus den
Einhausungen abgeführte Luft mittels geeigneter Filter gereinigt
wird.
Da es in der Regel kaum möglich ist, Gebäudekomplexe
vollständig einzuhausen, kann die Einhausung in begrenzten
Arbeitsbereichen erfolgen.
Weitere potentielle Gefahrstoffemissionsquellen sind die
zwischengelagerten, kontaminierten Abbruchmaterialien,
(schadstoffverunreinigter Bauschutt). Sie sind mittels
geeigneter Folien, z.B. Siloplanen, bis zur Entsorgung zu
sichern.

Einzureichende Unterlagen nach Auftragserteilung
------------------------------------------------------------------
Nach Auftragserteilung erfolgt mit dem AG eine
Bauanlaufbesprechung vor Ort zur Abstimmung der
Rückbauarbeiten und des Bauablaufes.
Der AN hat 3 Tage nach der Besprechung folgende Unterlagen
vorzulegen:
- Aufstellung der vorgesehenen Entsorgungswege/
Entsorgungskonzept
- Terminplan
- Personalbesetzungsplan mit namentlicher Benennung des
Personals
- Geräteeinsatzplan
- Baustelleneinrichtungsplan.
- Seitens des AN ist ein Bauleiter verbindlich für die gesamte
Bauzeit zu benennen.
- Nachweise für die Zulassung nach TRGS 519 und 521 sowie
DGUV 101-004 (TRGS 524) für das eingesetzte Personal

*Hinweis: Hinweistext*
BAUBESCHREIBUNG RÜCKBAU
-----------------------------------------------------------------
Allgemeine Beschreibung der Bauleistung
--------------------------------------------------------
Rückbau vom Institutsgebäude "Paläobotanik",
Schlosplatz 9, 48149 Münster
Gesamter umbauter Raum:  ca. 1460 m³

Die Liegenschaft befindet sich am Schlossplatz 9 in Münster -
Auf dem Grundstück soll ein neues Gebäude entstehen.

Beschreibung der Rückbaumaßnahme
--------------------------------------------------
Angaben zur Baustelle
------------------------------
Der Rückbaubereich befindet sich im rückwärtigen
Grundstücksbereich hinter dem Gebäude Schlossplatz 8.
Eine Andienung ist von der Straße Schlossplatz zu
berücksichtigen.
Bedingt durch den erheblichen Radverkehr auf der Pormenade,
die im Zuge der Zufahrt gekreuzt wird, dürfen Fahrzeuge die
Baustelle nur verlassen, wenn ausgeschlossen ist, dass die
Fahrbahn durch Anhaftungen in den Reifenprofilen der
Transportfahrzeuge verschmutzt wird.
Eine Reinigung der Fahrzeugreifen auf dem Grundstück ist bei
der Kalkulation zu berücksichtigen.

Angaben zur Ausführung
--------------------------------
Die Baumaßnahme umfasst folgende Leistungen:
Rückbau des Gebäudes einschließlich aller Sohlen und
Fundamente.
Rückbau der Entwässerungsanlagen auf dem Grundstück.
Rückbau der Außenanlagen (befestigte Flächen u. Ausstattung)
auf dem Grundstück
Verfüllung der durch den Rückbau entstandenen Baugruben
Mit Beginn der Rückbauarbeiten für das Gebäude sind zunächt
ergänzende Erkundungsschürfe im Nahbereich des Gebäudes
durchzuführen.
Des weiteren sind vor dem Rückbau die Rolladenkästen im
Gebäude vorsichtig zu öffnen, um zu prüfen, ob in den Kästen
schützenswerte Tiere leben bzw. sich eingenistet haben.

Gebäudebeschreibung
------------------------------
umbauter Raum: ca. 1.4700 m³
Massivbau, eingeschossige Bauweise mit Flachdach bzw.
flachgeneigtem Zeltdach. Das Gebäude ist nicht unterkellert
und errichtet auf bewehrten Streifenfundamenten und einer
Betonbodenplatte aus Stahlbeton.
Es ist davon auszugehen, dass sich zum Zeitpunkt des
Rückbaus noch einzelne Müll- und Sperrgegenstände im
Gebäude befinden.
Asbest- und PAK- haltige Stoffe sowie Dämmstoffe sind
getrennt zu entsorgen.

Zustand des Gebäudes:
Das Gebäude ist seit mehreren Jahren ungenutzt. Das Dach ist
in Teilen undicht. Hierdurch ist mit erhöhter Schimmelbildung,
sowie Vegetation (z.B.Moose) innerhalb des Gebäudes zu
rechnen. Die Tragfähigkeit der Dachkonstruktionen ist
stellenweise nicht mehr gewährleistet. Entsprechende
Maßnahmen sind im Abbruchkonzept zu erläutern und in die
Einheitspreise einzukalkulieren.

Außenwände:
Ca.40-45 cm stark, zweischaliges Mauerwerk aus Klinker- und
Kalksandsteinmauerwerk / stellenweise Bimsstein
Innenwände:
Ca. 11,5 bis 24 cm stark bestehend aus
Kalksandsteinmauerwerk, stellenweise Bimsstein, verputzt,
gestrichen, tapeziert oder mit Keramikbelag.
Fenster:
Kunststoffrahmen mit Isolierverglasung.
Holzrahmen mit Isolierverglasung.
Fensterbänke außen aus Klinkerfliesen; innen aus Marmor,
Kunststoff oder Betonwerkstein.

Türen:
Stahltüren mit Stahlzargen.
Holztürblätter mit Holz-Umfassungszargen.
Metallrahmen mit Isolierverglasung.
Metallrahmen mit T30- Türen einflügelig
Fußböden:
- Schwimmender Estrich.
- Estrich auf Trennschicht.
- Keramikbelag verklebt oder in Zementmörtel.
- Gestrichen.
- Betonwerkstein in Zementmörtel.
- PVC verklebt.
- Linoleum verklebt.

Decken:
Als Deckenbekleidung Gipskartondecke mit KMF- Isolierung;
Holzvertäfelung auf Holzunterkonstruktion.
Leuchtmittel sind unter den Decken montiert oder abgehängt.

Dach:
Balkenlage Flachdach bestehend aus Nadelholz, darüber
Rauhspundschalung sowie mehrlagige, bituminöse Abdichtung.
Dachrinnen sowie Fallrohre bestehen aus Zink.

Heizung und Versorgung:
Wärmeversorung über Fernwärme.
Heizkörper Rippen- oder Flachkörper.
Versorgungsleitungen mit KMF ummantelt in Kunststoffschalen
oder mit Aluminiumfolie kaschiert.
Lüftungsanlage mit Lüftungskanälen

Versorgung und elektrische Anlagen:
Schaltschrank für die Steuerung der Gebäude sowie EDV-
Anlagen auf Mauerwerk montiert.

Fundamente:
Bodenplatte bewehrt (Ortbeton).
Streifenfundamente bewehrt / unbewehrt (Ortbeton).

Entsorgung:
Das Abwasser wird in das örtliche Kanalnetz abgeleitet.
Das Regenwasser wird in das örtliche Kanalnetz abgeleitet.

Entsorgung der Mineralischen Bausubstanz
------------------------------------------------------------
Es ist zu berücksichtigen, dass auf dem Grundstück mehrere
Mieten des Bauschuttes, getrennt nach Einzelfraktionen, vom
zurückgebauten Gebäude anzulegen sind.
Der ausführende Unternehmer hat durch die fachgerechte
Entkernung und Beseitigung der beschriebenen Schadstoffe,
die gesondert vergütet werden, dafür Sorge zu tragen, dass die
Bauschuttfraktionen nicht mit Schadstoffen belastet werden.

Auf Grund der Nähe von vorhanden Gebäuden kann innerhalb
der Liegenschaft keine Aufbereitungen des Rückbaumaterials
(z.B. Einsatz einer Brechanlage) erfolgen.

Sonstige Hinweise
-----------------------
Der seitliche Bodenaushub um das Abrissgebäude herum zur
Schaffung von Arbeitsräumen im Bereich der
Fundamentierungen und Gründungen jeglicher Art, ist in die
Einheitspreise der abzubrechenden Gebäude einzurechnen.
Der Abbruch muss ohne Sprengungen, auch ohne
Lockerungsschüsse durchgeführt werden.
Eventuell erforderliche Arbeits- und Schutzgerüste sowie
Schutzvorrichtungen gegen herabfallende Gegenstände sind in
die Einheitspreise einzukalkulieren.
Beim Antreffen von Schadstoffen sind die entsprechenden
Schutzvorschriften des vorgenannten Arbeits- und
Sicherheitsplans anzuwenden.
Beim Antreffen von nicht im Leistungsverzeichnis
beschriebenen Schadstoffen sind vor deren Beseitigung der AG
und der Fachgutachter zu benachrichtigen.
Alle nicht explizit genannten, aber sichtbaren Einbauten sind
ebenfalls abzubrechen und die Kosten in die einzelnen
Positionen einzurechnen.
Das anfallende Abbruch- u. Räumgut ist gemäß den
"Bestimmungen zur Entsorgung von Abfallstoffen" vom AN
abzufahren und zu entsorgen. Die Entsorgungsnachweise von
gefährlichen Abfällen sind dem AG unmittelbar vorzulegen.
Alle Kosten für den Abbruch und die Entsorgung von
Materialien (inkl. der mineralischen Bausubstanz bis RCL II)
sind in die Pauschalposition einzurechnen.
Das gesamte anfallende Abbruch- und Räumgut ist gemäß den
"Bestimmungen zur Entsorgung von Abfallstoffen" vom AN
abzufahren und zu entsorgen.
Notwendige Absturzsicherungen für Arbeiten an den Dächern
sind in die Abbruchpositionen mit einzurechnen.
Die Gebäudeschadstofferfassungen und Fotos werden der
Ausschreibung in digitaler Form beigefügt.

Anlagen der Ausschreibung
------------------------------------
- Übersichtskarte
- Übersichtslageplan des Grundstücks
- Gebäudepläne
- Lageplan Kanalbestand
- Gebäudeschadstoffuntersuchung
- Bilddokumentation Gebäude

Hinweis zur den Bilddokumentationen:
Die Bilddokumentation umfasst Bildmaterial, das zu
unterschiedlichen Zeitpunkten aufgenommen wurde.
Insbesonder bei den beweglichen Einrichtungsgegenständen
können sich zum Zustand mit Beginn der Rückbauarbeiten
Veränderungen ergeben.
Vom Nutzer der Liegenschaft werden ggf. bis zum
Rückbaubeginn einzelne Einrichtungsgegenstände aus dem
Gebäude entfernt, die noch für eine weitere Nutzung zur
Verfügung stehen soll.
Der beauftragte Unternehmer hat keinen Anspruch auf den
Verbleib der gesamten Einrichtung, zur Übernahme in sein
Eigentum, wie z.B. bei einer durchgeführten Begehung
gesichtet.

### Titel 01 Baustelleneinrichtung

**01.01 Baustelleneinrichtung**
Einrichten, Vorhalten und Räumen der Baustelle. An- und Abtransport, Vorhalten für die Dauer der Bauzeit, aller erforderlichen Einrichtungs- und Betriebsgeräte, Maschinen, Werkzeuge, Anlagen, Magazin-, Mannschafts-, Büro- und Sanitärcontainer zur Baustelle, deren Aufstellung, ggf. Umbau, Installation der erforderlichen Ver- und Entsorgungsanlagen einschl. Verbrauchsanzeiger und allen sonstigen auf der Baustelle erforderlichen Einrichtungen, die zur ordnungsgemäßen Aus- und Durchführung der Arbeiten erforderlich sind, auch wenn diese hier nicht besonders erwähnt sind.

Containergestellung für die eigene Leistung
- Material- und Gerätelager
- Aufenthaltscontainer
- WC- und Reinigungscontainer inkl. Schwarz/Weiß-Trennung

Zur Baustelleneinrichtung gehören auch das Liefern, Erstellen, die Montage, die Vorhaltung und das Warten von erforderlichen Abschottungen sowie Bereichsabsperrungen zur Sicherung der Baustelle und der Arbeitsbereiche.
Die Transportwege/ -längen sind den Planungsunterlagen zu entnehmen. Eine zusätzliche Vergütung erfolgt nicht.

Im Preis einzuschließen sind weiterhin alle zur statischen Sicherung erforderlichen Abdeckungen.

Weiterhin im Preis einzukalkulieren: Liefern und Warten von Schläuchen inkl. Kupplungsstücken und Zubehör etc. in erforderlicher Anzahl/ Länge zur Niederschlagung von Stäuben beim Abbruch.
Bei Bedarf ausreichende Beleuchtung der Baustelle. Alle erforderlichen Maßnahmen für die Absicherung der Baustelle sowie laufende Säuberung von Straßenverschmutzungen. Alle vorgenannten Arbeiten/ Leistungen inkl. Personal-, Neben-, Material-, Betriebsstoffkosten und Gebühren.

Grundvorhaltung ist der festgelegte Ausführungszeitraum.

Einschließlich:
- Führen des Bautagebuchs,
- Wiederherstellen des ursprünglichen Zustands von
  benutzten Einrichtungen, wie Straßen, Gehwegen,
  Abstellflächen auf Grundstücken etc.
- Alle sonstigen Kosten, die der AN zur ordnungsgemäßen  Durchführung der Bauaufgabe zu erbringen hat.

Die Baustelleneinrichtung ist mit der örtlichen Bauleitung abzustimmen
Menge: 1,000 Stc

**01.02 Verlängerte Vorhaltezeit / Baustelleneinrichtung**
Zulage zu der Baustelleneinrichtung der vor beschriebenen Baustelleneinrichtung für das verlängerte Vorhalten  für jeden Woche einer Verlängerung durch Umstände, die der AG zu vertreten hat, und die nicht Herrühren aus schlechter Witterung und höherer Gewalt.
Menge: 4,000 Wo

**01.03 Baustromversorgungsanlage installieren**
Baustromversorgungsanlage auf dem Baugelände
installieren, für die Dauer der vertraglichen Ausführungsfrist vor-
und instandhalten sowie wieder entfernen.
Baustromanschlüsse mit Zähleinrichtungen, mit
Anschluss- und Verbindungsleitungen, ausreichend
dimensioniert und abgesichert.
Die gesamte Anlage ist gemäß den einschlägigen
VDE-Bestimmungen zu errichten und in vorgeschriebenen
Zeitabständen nach UVV "Elektrische Anlagen und
Betriebsmittel" zu überprüfen.
Im Preis inbegriffen sind die notwendigen
Antragstellungen und Prüfgebühren.
Die Kosten für den Baustrom trägt der AN.
Die Unterhaltungs- und Vorhaltekosten sind für die
Dauer der vertraglichen Ausführungsfrist
einzukalkulieren.
Menge: 1,000 psch

**01.04 Bauwasserversorgungsanlage installieren**
Bauwasserversorgungsanlage auf dem Baugelände
installieren, für die Dauer der vertraglichen Ausführungsfrist vor-
und instandhalten sowie wieder entfernen.
Die Kosten für das Bauwasser trägt der AN.
Die Unterhaltungs- und Vorhaltekosten sind für die
Dauer der vertraglichen Ausführungsfrist
einzukalkulieren.
Menge: 1,000 psch

**01.05 Planung und Darstellung der Sicherheitsmaßnahmen**
Planung und Darstellung der Maßnahmen zum Arbeitsschutz, Sicherheits- und Gesundheitsschutz, Koordination gem. BGR 128, Nachbarschaftsschutz, sowie der Immissionsschutzmaßnahmen, Abbruchbeschreibungen und Betriebsanweisungen für die speziellen Arbeitsverfahren (für die gesamte Bauzeit). Das Abbruchkonzept ist innerhalb einer Woche nach Beauftragung vorzulegen.
Menge: 1,000 Stc

**01.06 Ausführung der Sicherheitsmaßnahmen**
Ausführen und Überwachen der Maßnahmen zum Arbeitsschutz, Sicherheits- und Gesundheitsschutz, Koordination gem. BGR 128, Nachbarschaftsschutz, sowie der Immissionsschutzmaßnahmen, Abbruchbeschreibungen und Betriebsanweisungen für die speziellen Arbeitsverfahren (für die gesamte Bauzeit). Kontrollen zum Schadstoffausbau und Freigaben zum Abbruch der einzelnen Bereiche.
Menge: 1,000 Stc

**01.07 Bauzaun aufstellen**
Bauzaun in Einzellängen, auf befestigtem und
unbefestigtem Untergrund, aufstellen, für die Dauer der
vertraglichen Ausführungsfrist vorhalten und
beseitigen.
Ausführung in Einzelelementen mit Stahlrohrrahmen und
Vergitterung und mit Standfüßen.
Türen und Tore nach Wahl des Bieters.
Zaunoberkante über Boden 2,00 m. Abrechnung nach
Zaunlänge.
Die Unterhaltungs- und Vorhaltekosten sind für die
Dauer der vertraglichen Ausführungsfrist
einzukalkulieren.
Menge: 220,000 m

**01.08 Bauzaun Plane**
Plane für Bauzaunelemente aus armierten Kunststofffolien als Staub- und Wetterschutz. Fabrikneue Folien gleicher Farbe und
Struktur einschl. ggf. erforderlicher Befestigungsmittel
hergestellt nach EN 1263-1
Brandschutzklasse: B1 (schwer entflammbar)
Gebrauchsüberlassung für die Dauer der Abbruchmaßnahme
Abrechnung nach laufenden Metern Bauzaun h = ca. 2 m
Menge: 220,000 m

**01.09 Bauzaun Toranlage**
Tor für Mobilbauzaun, 1-flg., verschließbar, zum Einbau in vorbeschriebenen Mobilbauzaun, aufstellen, vorhalten und beräumen nach Ende der Bauzeit.
BxH: mind. 3,50x2,00 m
Gebrauchsüberlassung für die Dauer der Abbruchmaßnahme
Inkl. Kette + Vorhäbgeschloss
Menge: 1,000 St

**01.10 Baumschutz**
Baum während der Bauzeit mit einer senkrechten Bretterschalung mit einer ca. 10 cm dicken Polsterung zwischen Baum und Schalung aus geeignetem Material gegen mechanische Beschädigung schützen, einschl. Vorhaltung und Beseitigung.
Stammdurchmesser  bis 200 cm
Höhe  :ca. 3,00 m
Menge: 2,000 Stck

**01.11 Dokumentation**
Liefern einer Dokumentation über die gesamte Abbruchmaßnahme

Die Dokumentation soll mindestens folgende Punkte
beinhalten:
- den Nachweis über die entsorgten Materialien
- inkl. sämtlicher Belege / Wiegescheine
- Fachunternehmererklärung
- Bautagesberichte
-  Fachbauleitererklärung

sämtliche Unterlagen sind in je einem Ordner,
sauber gegliedert mit Inhaltsangabe in 1-facher Ausfertigung sowie digital, mit der Schlussrechnung abzugeben.
Menge: 1,000 Stck

**01.12 Anmeldung Abbruch bei den Behörden**
Vor dem Beginn der Abbrucharbeiten gilt es die entsprechenden Behörden ( Gewerbeaufsichtamt, zuständ. Abfallbehördern, Bezierksregierung)  zu informieren.
Menge: 1,000 Stck

### Titel 02 Stundenlohnarbeiten

*Hinweis: Stundenlohnarbeiten*
Für Arbeiten, die durch zusätzliche, im Rahmen des
Leistungsverzeichnisses nicht erfasste Leistungen erforderlich
werden können, werden die folgenden Stundensätze,
Baugerätesätze und Materialverrechnungssätze vereinbart.
Die nachfolgenden Positionen dürfen nur mit vorheriger
Genehmigung  der Bauüberwachung in Art und Umfang
ausgeführt werden und beinhalten sämtliche Nebenkosten.
In den Stundensätzen sind alle Nebenkosten, Gemeinkosten,
Auslösungen, Weg- und Fahrgelder sowie Weg- Anfahrzeiten
anteilig enthalten.
Die Stundenzettel sind täglich in zweifacher Ausfertigung
zur Anerkennung vorzulegen.

Materialien
Die angebotenen Preise enthalten sämtliche Aufwendungen
wie z.B. Kosten für Transport, Stoffverluste und Geschäftskosten.

**02.01 Vorarbeiter ohne Schutzkleidung**
Reinigungs- und Umräumarbeiten vor und nach der Sanierung
durch einen Vorarbeiter mit Sachkundenachweis ohne
Schutzkleidung.
Arbeiten auf Weisung des Auftraggebers unter Begleitung des
Gutachters oder eines Vertreters des Nutzers zum Beräumen,
Sortieren, Reinigen und Trennen von Inventar, etc.
Menge: 15,000 h

**02.02 Facharbeiter ohne Schutzkleidung**
Reinigungs- und Umräumarbeíten vor und nach der Sanierung
durch einen Vorarbeiter mit Sachkundenachweis ohne
Schutzkleidung.
Arbeiten auf Weisung des Auftraggebers unter Begleitung des
Gutachters oder eines Vertreters des Nutzers zum Beräumen,
Sortieren, Reinigen und Trennen von Inventar, etc.
Menge: 15,000 h

**02.03 Vorarbeiter mit Schutzkleidung**
Vorarbeiter mit Schutzkleidung
Zusätzliche Arbeiten zu Reinigungs- und Umräumarbeiten im
Schwarzbereich durch einen Vorarbeiter mit
Sachkundenachweis und Schutzkleidung gemäß TRGS 519.
Arbeiten auf Weisung des Auftraggebers unter Begleitung des
Gutachters oder eines Vertreters des Nutzers zum Beräumen,
Sortieren, Reinigen und Trennen von Inventar, etc.
Menge: 10,000 h

**02.04 Facharbeiter mit Schutzkleidung**
Zusätzliche Arbeiten zu Reinigungs- und Umräumarbeiten im
Schwarzbereich durch einen Facharbeiter mit
Sachkundenachweis und Schutzkleidung gemäß TRGS 519.
Arbeiten auf Weisung des Auftraggebers unter Begleitung des
Gutachters oder eines Vertreters des Nutzers zum Beräumen,
Sortieren, Reinigen und Trennen von Inventar, etc.
Menge: 10,000 h

### Titel 04 Außenanlage

**04.01 Pflasterfläche Betonplatten aufnehmen und entsorgen**
Plattenbelag in Gehwegen ausbauen, einschl. Bettung aus Sand/Brechsand.

Vorhandene Betonplatten 20/20/4 cm bis 50/50/4 cm aufnehmen und entsorgen.
Bereich:  Zuwegung Haupteingang
Inkl. Randeifassung aus Tief- und Hochborden.

Die Leistung umfasst den vollständigen Rückbau, die
Separierung, den Abtransport und die Entsorgungskosten
der Materialien.
Menge: 10,000 m2

**04.02 Grundleitungen (PVC/Steinzeug) bis DN 150 abbrechen und entsorgen**
vorhandene Grundleitungen Ton / PVC-Leitungen DN 100 - 150
freilegen, abtrennen, demontieren und entsorgen, Verlegetiefe bis 2,00 m
ab OK-Gelaende.
im Zuge der Abbrucharbeiten
Menge: 30,000 m

**04.03 Trennschnitt Grundleitungen**
vorhandene Grundleitungen Ton / PVC-Leitungen bis DN150
abtrennen
Menge: 8,000 St

**04.04 Zementplombe herstellen**
Zementplombe, gas- und wasserdichter Verschluss der vor
beschr. Bestandsgrundleitungen

Dimensionierung der Leitung: bis DN 150
Material: (PVC/Steinzeug)
Dämmmaterial: Beton C15

Die Leistung ist fotografisch und plangrafisch zu
dokumentieren .
Menge: 8,000 St

**04.05 Schachtbauwerk abbrechen und entsorgen**
*** Grundposition ZZ 1.0
vorhandenes Schachtbauwerk Entwässerungsschacht
Durchmesser: bis 1,0 m
Tiefe bis: 2,50 m unter OK Deckel
einschl. Fundamentierung, Berme, Deckel, abtrennen der
Zuleitungen, ausbauen und zur eigenen Verwendung abtransportieren und entsorgen.
Ausführung nur nach Aufforderung durch die Bauleitung.
Menge: 3,000 Stck

**04.06 Sicherung Wasser-/ Abwasserschächte**
*** Wahlposition ZZ 1.1
Für die spätere Nutzung von Wasser-/ Abwasserschächten sind für die Bauphase entsprechende Schächte zu sichern.

vorhandenen Entwässerungsschacht
unter Funktionserhalt für die Dauer der Bauzeit vor
Beschädigungen schützen.
Deckel öffnen, Verschluss mit Folie gegen Verschlammen
sichern, nach Rückbau der Plattenbelägen mit "Schotterkragen"
aus HKS Schotter 8/45
Abmessungen: ca. 2 x 2 m, Höhe ca. 0,3 m
in der Fläche einarbeiten
Menge: 3,000 St

**04.07 Rückbau erdverlegter Leitungen Stromkabel**
Im Zuge der Abbrucharbeiten gilt es die verlegten Stromkabel aufzunehmen und fachgerecht zu entsorgen.

Einbautiefe ca. 0,80m
Menge: 60,000 m

**04.08 Strauchwerk und Naturaufwuchs fällen u. roden (Höhe: bis 4 m)**
Strauchwerk (Naturaufwuchs) fällen u. roden

Art des Strauchwerks: Bodendeckende Gehölze und
Kleinsträucher, u.ä.
Höhe: bis ca. 4 m

der angrenzende Vegetationsbestand an Bäumen und Sträuchern darf durch die Fäll- und Rodungsarbeiten nicht
beeinträchtigt werden.

Das Fällgut (Astwerk, Schlagabraum, Stammholz) ist
vom AN übernommen und muss der stofflichen Verwertung
zugeführt werden, incl. Transport und allen anfallenden
Gebühren
Menge: 250,000 m2

### Titel 05 Ausbau von Schadstoffen / Störstoffen

*Hinweis: Hinweis zum Ausbau der gefährlichen Abfälle*
Gefahr- und schadstoffhaltige Materialien sind selektiv und möglichst sortenrein im Vorfeld der konventionellen Entkernungen/Abbrucharbeiten zu demontieren.

Die Vorgaben der zugehörigen Bauschadstofferhebung gem. Umweltlabor ACB, der zugehörigen TRGS, sowie behördlicher Genehmigungen sind zwingend zu beachten und entsprechend bei den Positionen einzukalkulieren.

Die erforderlichen Maschinen, Geräte, Schutzausrüstungen, etc.
sowie Personalleistungen und Schutzmassnahmen sind
entsprechend bei den Positionen eínzukalkulieren.

Die in der Bauschadstofferhebung ermittelten Bauschadstoffe, kontaminierten Bauteile und Anlagen sind, wie in dem vorgenannten Gutachten zur Bauschadstofferhebung und der Baubeschreibung beschrieben, separat und unter Einhaltung der jeweiligen Arbeitsschutzmaßnahmen auszubauen, in die jeweiligen Abfallbehälter zu verpacken, zum Abtransport bereit zu stellen und zu verladen.

Der Ausbau der kontaminierten Bauteile, der aufgrund der baulichen Gegebenheiten teilweise gleichzeitig (z. B. Ausbau KMF-Isolierung um Rohrleitungen, Ausbau KMF-Isolierung aus Zwischenwänden, Ausbau asbesthaltiger Dichtungen aus den Rohrleitungssystemen, gleichzeitiger Ausbau nebeneinander verbauter Leitungssysteme, Ausbau Unterkonstruktionen aus Altholz (A IV)) erfolgen muss, ist, soweit möglich, separat vor dem Abbruch der Gebäudeteile auszuführen. Sofern die verdeckt eingebauten Bauschadstoffe (z.B. Isolierung unter Flachdachabklebung) erst nach Teilabbruch von Bauteilen erfolgen kann, sind die Bauschadstoffe umgehend zu separieren und gesichert in entsprechende Behälter zu lagern.

Bei Arbeiten mit Gefahrstoffen ist grundsätzlich die Gefahrstoffverordnung (GefStoffV) zu beachten. Zur sicheren Einhaltung der GefStoffV sind die Technischen Regeln für Gefahrstoffe (TRGS) anzuwenden. Insbesondere die in den TRGS beschriebenen Schutzmaßnahmen sind einzuhalten und einzukalkulieren.

Die Entsorgung der gefährlichen Abfälle erfolgt im Nachweisverfahren gemäß des separaten Titels.

Vor der Ausführung der Schadstoffentfrachtung sind
folgende Unterlagen vorzulegen:

1. Arbeitsplan gemäß Gefahrstoffverordnung,
TRGS 519, TRGS 521, TRGS 551 und TRGS 524

2. Schriftliche Betriebsanweisung gut sichtbar auf der
Baustelle in jedem Sanierungsbereich

3. Notfallplan mit Adressen und Telefonnummern von
Notdiensten und Krankenhäusern bzw. Ärzten in nächster
Umgebung - aushängend in der Schleusenvorkammer
und im Baucontainer

4. Nachweis der Unterweisung der Arbeitnehmer, sowohl
allgemein über den Umgang mit Asbest und KMF als auch
baustellenbezogen anhand des Arbeitsplans und der
Leistungsbeschreibung durch Unterschrift der Belehrten.
Die Unterweisung hat in der jeweiligen Landessprache der
Beschäftigten zu erfolgen.

Sollten im Zuge der Arbeiten zusätzliche Schadstoffbeprobungen erforderlich werden, ist dies umgehend der Bauleitung mitzuteilen.
Die Beprobung erfolgt bauseits über den Vertragspartner des AG.

**05.01 Ausbau asbesthaltiger Brandschutztüren**
Zerstörungsfreier Ausbau und Separation von asbesthaltigen
Brandschutzlüren (1- bzw. 2-flügelig). Ausführung gemäß TRGS 519 und den Ergebnissen der Bauschadstofferhebung.
Einstufung: asbesthaltig (schwach gebunden), nachweispflichtig gem. NachwV, gefährlicher Abfall gem. AVV,
Abfallschlüssel: 170605* gein. AVV.
Brandschutztür im Mauerwerk eingemauert inkl. Zarge
ausbauen und ggf. vorhandener Dichtungen zwischen Zarge
und Wand prüfen. Die asbesthaltigen Brandschutztüren inkl. der ggf. vorhandenen Dichtungen sind nach dem Ausbau in Folie oder Big-Bag verpackt, zu kennzeichnen, zum Container zu schaffen und zu verladen sowie zur fachgerechten Entsorgung bereitzustellen.
Menge: 3,000 St

**05.02 Ausbau asbesthaltiger Fassadenplatten**
Ausbau asbesthaltiger Fassadenplatten, h = ca. 50 cm, umlaufend im Traufbereich. Zerstörungsfreier Ausbau und Separation asbesthaltigen Plattenmaterials in schwach gebundener Form gem. TRGS 519

Einstufung: asbesthaltig (schwach gebunden), nachweispflichtig
gem. NachwV, gefährlicher Abfall gem. AVV, Abfallschlüssel:
170605* gem. AVV.

Schwach gebundene, asbesthaltige Platten separieren und
zerstörungsfrei gem. den Vorgaben der TRGS 519 ausbauen,
in Folie oder Big-Bag verpacken, kennzeichnen, zum
Container schaffen und verladen sowie zur fachgerechten
Entsorgung bereitstellen.
Menge: 45,000 m²

**05.03 Ausbau asbesthaltiger Bodenbeläge inkl. Kleber**
Ausbau asbesthaltiger Bodenbeläge inkl. Kleber. Zerstörungsfreier Ausbau und Separation asbesthaltigen Bodenbeläge inkl. Kleber in schwach gebundener Form gem. TRGS 519

Einstufung: asbesthaltig (schwach gebunden), nachweispflichtig
gem. NachwV, gefährlicher Abfall gem. AVV, Abfallschlüssel:
170605* gem. AVV.

Schwach gebundene, asbesthaltige Beläge inkl. Kleber separieren und zerstörungsfrei gem. den Vorgaben der TRGS 519 ausbauen,
in Folie oder Big-Bag verpacken, kennzeichnen, zum
Container schaffen und verladen sowie zur fachgerechten
Entsorgung bereitstellen.
Menge: 35,000 m²

**05.04 Ausbau GK Abhangdecke mit asbesthaltiger Spachtelmasse**
Ausbau GK Abhangdecke mit asbesthaltiger Spachtelmasse
 in schwach gebundener Form gem. TRGS 519

Einstufung: asbesthaltig (schwach gebunden), nachweispflichtig
gem. NachwV, gefährlicher Abfall gem. AVV, Abfallschlüssel:
170605* gem. AVV.

Schwach gebundene, asbesthaltige Abhangdecken separieren und gem. den Vorgaben der TRGS 519 ausbauen,
in Folie oder Big-Bag verpacken, kennzeichnen, zum
Container schaffen und verladen sowie zur fachgerechten
Entsorgung bereitstellen.
Menge: 320,000 m²

**05.05 Ausbau Dämmung aus künstlicher Mineralfaserwolle (KMF) abgeh. Decken etc.**
Ausbau Dämmung aus künstlicher Mineralfaserwolle (KMF)
als Auflage auf abgehängte Decken bzw. als Rasterdeckenelemente Hohlraum in Leichtbauwänden etc.
Stärke der Dämmung ca. 6 cm bis ca. 15 cm

Ausbau KMF gemäß den Vorgaben der TRGS 521 und den
Ergebnissen der Bauschadstofferhebung.

Einstufung (Dämmung): KMF-Produkt, alt, Kategorie 1B
(krebserzeugend) gem. CLP-Verordnung (Verordnung (EG) Nr.
1272/2008), nachweispflichtig gem. NachwV, gefährlicher Abfall
gem. AVV, Abfallschlüssel 170603* gem. AVV.

Das KMF-Material ist in Folie oder Big-Bag verpackt zum
Container zu schaffen und bereitzustellen.

Ausbauort: Holzbalkendecke /Dach/  Trockenbauwände / Auflage auf Abhangdecken / Abhangdecken etc.
Menge: 560,000 m²

**05.06 Ausbau Dämmung aus künstlicher Mineralfaserwolle (KMF) an Rohrleitung**
Ausbau Dämmung aus künstlicher Mineralfaserwolle (KMF) an
Rohrleitungen, Ausbau im Mauerwerk, hinter Abkastungen,
Verkleidungen, etc. Ausbau KMF-Dämmung an Rohrleitungen
unterschiedlicher Umfänge und Dämmstärke inkl. der
Ummantelung (Kunststoffe, Gips, etc.) im Mauerwerk, hinter
Abkastungen, Verkleidungen, etc. in unterschiedlichen Etagen
des Gebäudes.

Ausbau gemäß den Vorgaben der TRGS 521
und den Ergebnissen der Bauschadstofferhebung.
Einstufung (Dämmung): KMF-Produkt, alt, Kategorie IB
(krebserzeugend) gem. CLP-Verordnung (Verordnung (EG) Nr.
1272/2008), nachweispflichtig gem. NachwV,
gefährlicher Abfall gem. AVV, Abfallschlüssel: 170603*
gem. AVV.

Entfernen des Mauerwerkes, der Abkastung, der Verkleidung,
etc. zur Freilegung der gedämmten Rohrleitungen.
Das KMF-Material ist in Folie oder Big-Bag verpackt zum
Container zu schaffen und bereitzustellen.
Unbelastete Materialien zum Container schaffen und
bereitstellen.
Menge: 70,000 m

**05.07 Bitumeneindeckung, mehrlagig, aufnehmen und entsorgen**
Aufnehmen und Abbrechen der Bitumenbahn inkl.
Bitumenkleber verklebt auf Rauhspundschalung der Dachkonstruktion aus:
mehrlagige Bitumenbahn mit oberseitiger Schiefersplitteinstreuung, ca. 2- 3 cm
Einstufung: bituminös, Abfallschlüssel: 170302
("Bitumengemische") gem. AW
rückstandslos auf der ganzen Dachfläche einschl. der an den
Bauteilen hoch geführten Flächen aufnehmen.
Bitumenbahn separieren und abbrechen, abtransportieren
sowie fachgerecht entsorgen einschl. Gebühren der
Entsorgung,

Inkl. vorheriger Entfernung von Laub/Vegetation

vorhandene Dämmung wird in ges. Pos entsorgt.

Ausbauort: Flachdach
Menge: 366,000 m²

**05.08 Ausbau von Altholz A IV Balkenlage / Schalung über EG**
Das vorzufindene Altholz ist gemäß Altholzverordnung (AltholzV) entsprechend Anhang III (zu § 5 Abs. 1) / zu kategorisieren und zu entsorgen.

Hier sind Konstruktionshözer der Dachkunstruktion (Balkenlage Dachkonstruktion über EG) inkl. Schalung gemeint.
Für diese Position wird eine Zuordnung zu A IV unterstellt.
es ist fototechnisch zu dokumentieren.

Die Entsorgungskosten sind nach Wiegescheinen und eindeutiger Zuordnung abzurechnen.

Die Entsorgung ist in gesonderter Position einzukalkulieren.

Balkenlage Dach über EG
Grundfläche des Balkendecke: ca 366 m²
Höhe von OKFF: ca 3,30 m

Sofern weiteres Altholz dieser Position zuzuordnen ist, hat die Meldung vor dem Rückbau an die Bauleitung zu erfolgen.
Menge: 366,000 m²

**05.09 Ausbau von Altholz A IV Türelemente / Verkleidungen etc.**
Das vorzufindene Altholz ist gemäß Altholzverordnung (AltholzV) entsprechend Anhang III (zu § 5 Abs. 1) / zu kategorisieren und zu entsorgen.

Hier Türelemente sowie Wandverkleidungen und sonstige Einbauten, die dieser Position zuzuordnen sind.
(vgl. beiliegende Fotodokumentation)

Für diese Position wird eine Zuordnung zu A IV unterstellt.
es ist fototechnisch zu dokumentieren.

Die Entsorgungskosten sind nach Wiegescheinen und eindeutiger Zuordnung abzurechnen und ingesonderter Position einzukalkulieren.

Fensterelemente gemäß beiliegenden Bestandsplänen:

EG:
Innentüren: 18 Stck.

Sofern weiteres Altholz dieser Position zuzuordnen ist, hat die Meldung vor dem Rückbau an die Bauleitung zu erfolgen und
Menge: 1,000 psch

**05.10 Ausbau Leuchtstoffröhren**
Ausbau von Leuchtstoffröhren gem. den Ergebnissen der
Bauschadstofferhebung (Gutachten Bauschadstofferhebung)
Einstufung: Leuchtstoffröhren gem. ElektroG, nachweispflichtig
gem. NachwV, gefährlicher Abfall gem. AVV, Abfallschlüssel:
200121* gem. AVV.
Die Leuchtstoffröhren sind zu entnehmen, der
Leuchtenkörper ist abzuklemmen und zu demontieren und
die Kleinkondensatoren sind zu entnehmen,
Die Leuchtkörper gehen in den Besitz des AN über und
sind zu entsorgen,
Die Entsorgung der Leuchtmittel und Kondensatoren wird
gesondert vergütet
Menge: 100,000 St

**05.11 Ausbau Kleinkondensatoren der Leuchtstofflampen**
Ausbau Kleinkondensatoren der Leuchtstofflampen
Ausbau von PCB-haltigen Kleinkondensatoren aus
Leuchtstofflampen gem. den Ergebnissen der
Bauschadstofferhebung  bzw. der
Leistungsbeschreibung.
Einstufung: PCB-haltig, nachweispflichtig gem. NachwV,
gefährlicher Abfall gem. AVV, Abfallschlüssel: 170902* gem.
AVV.
Ausbauen, zum Container schaffen und verladen sowie zur
fachgerechten Entsorgung bereitstellen.
pauschal für die vor beschr. Leuchtenzahl
Menge: 1,000 psch

**05.12 Ausbau Rauchmelder**
Ausbau von Rauchmeldern in unterschiedlichen Etagen des
Gebäudes gemäß den Ergebnissen der Bauschadstofferhebung
bzw. der Leistungsbeschreibung.
Ausbauen, Aufnehmen, verpacken sowie Übergabe an
Sammelstelle zur fachgerechten Entsorgung.
Menge: 1,000 psch

### Titel 06 Entkernungsarbeiten

*Hinweis: --- Leitbeschreibung Entkernungsarbeiten ---*
Entkernung des Gebäudes mit Ausbau aller nicht kontaminierten und bisher nicht genannten Baustoffe (Metalle, Kabel, Holz, Kunststoff, Glas, Teppiche, etc.), Bauteile (Türen, Fenster, Treppen, Regale, Schränke etc.) und Anlagen/Anlagenteilen (Kabeltrassen und Kabelkanäle, Rohrleitungen Trinkwasserleitungen, Gasleitungen Lüftungskanäle /Lüftungsanlage etc.) gemäß Baubeschreibung sowie Gutachten zur Bauschadstofferhebung. Die Entsorgung/Verwertung der Abfälle (gemischte Bau- und Abbruchabfälle, Schrott etc.) sowie die Erlöse aus der Verwertung sind in den Einheitspreis einzukalkulieren.
Nachfolgende Positionen beziehen sich auf die Entkernungsarbeiten des gesamten Gebäudes.

Folgende Auf- und Einbauten sind bei der Entkernung abzubrechen:

Fußböden: soweit vorhanden: Teppich, Kautschuk, Fliesen inkl. Estrich/ Magerbeton auf Isolierung / Trittschalldämmung / PE Folie

Wandverkleidungen sowie Leichtbauwände : aus Gipskarton, Holzverkleidungen, Wandkonstruktionen welche nur als Sichtschutz dienen, auch mit Fliesenverkleidet (Umkleide-, Nassbereiche) Einschl. aller Einbauten und Verkabelungen, sowie Luftkanäle, Abwasser- und Wasserleitungen

Deckenverkleidungen/Abgehängte Decken: aus Gipskarton und Holzdecken, Rasterdecken, Einschl. aller Einbauten und Verkabelungen, sowie Luftkanäle, Abwasser- und Wasserleitungen

Weitere Einbauten: wie z.B, Sanitärobjekte, Heizkörper einschl. Leitungsnetze, Leitungen mit Dämmung und Gipsbinde
Sanitärobjekte einschl. zugehöriger Leitungsstränge
Wasser-Leitungsnetz, Rückspülfilter etc.
elektrische Installationen wie Leuchten, Leitungen,
Sicherungskästen, Unterverteilungen, Kabelkanäle
Küche inkl. Elektrogeräte, Lüftungsanlagen,
Fenster und Türen soweit nicht bereits über andere Positionen erfasst, Oberbeläge, festmontierte Möbel, insbesondere Labormöbel inkl. Digestorien etc. und Umkleide/Trennwandanlagen usw. die sich in den genannten Raumbereiche befinden sowie sonstige lose Teile etc.

Die einzelnen Räume sind den beigefügten Bestandsplänen und der Beschreibung zu entnehmen.

**06.01 Entrümpelung**
Entrümpelung des Betriebsgebäudes

Ausbau, Separieren, Abfuhr u. Entsorgung der im
leergeräumten Gebäude verbliebenen
losen Möbel wie
- Regale
- Tische / Stühle
- Spinde
- lose Labormöblierung (insoweit nicht aufgrund von Schadstoffbelastung separat ausgewiesen)

sowie sonstige lose Teile etc.

Einschließlich aller Kipp und Entsorgungsgebühren und
Entsorgungsnachweise
Leistungsumfang gemäß beiliegender Fotodokumentation bzw. wie örtlich erkennbar.
Menge: 1,000 psch

**06.02 Entkernung Institusgebäude EG**
Eingeschossiges Institusgebäude entkernen und entsorgen gemäß vorstehender Leitbeschreibung und Bestandsplänen.
incl. Schuttbeseitigung und Deponiegebühr.

umbauter Raum: ca. 1460  m³,
Grundfläche: ca. 366 m²,
Lichte Raumhöhe: ca. 2,67 m

Außentüren / Türelemente: 21 Stck.
Leichtbauwände u. Vorsatzschalen (Trockenbau): ca. 105 m²

Anmerkungen:
Boden: Estrich auf Dämmschicht  mit PVC oder Fliesenbelag
Decken: in Teilbereichen Holz/Gipskarton, Rasterdecken aus  und  Leichtmetallpanellen abgehängt, Wandbekleidungen aus Holzlamellen  abbrechen, inkl. aller Befestigungsteile, udglm. GK-Vorsatzschalen,
technische Installationen, wie Leuchten, Kabelkanäle, Trassen, Kunststoffleitungen (PE / PVC), Lüftungskanäle (gedämmt und ungedämmt), Schaltschränke, Pumpen udglm. incl. der Pumpensumpfausstattung
sowie Türen, Fenster, Leichtbauwände (nichttragend) leichte Einbauten etc. sowie san. Objekte, Heizkörper, udgl.

Siehe auch beiliegendende Bildliste
Menge: 1,000 psch

### Titel 07 Rückbauarbeiten Gebäude

*Hinweis: --- Leitbeschreibung Rückbauarbeiten ---*
Der Rückbau des entkernten Gebäudes erfolgt gemäß den Vorgaben des zuvor entwickelten Abbruchkonzeptes

folgende Elemente sind hierbei zu berücksichtigen:

-. Abbruch der Dachkonstruktion (Balkenlage + Rauhspundschalung)
- Abbruch der  Außen-/ bzw. Innenwände.
-. Abbruch der Gründungsbauteile (Sohle, Frostschürze) Hierbei ist darauf zu achten, dass sämtliche Leitungen in diesem Bereich (Wasser, Strom, usw.) außer Betrieb genommen worden sind.

Es ist kein Keller vorhanden, daher ist für den Abbruch keine Baugrube erforderlich.

Die zwei direkt an das Gebäude angrenzenden Bäume (Linde und Mammutbaum) wurden durch einen Sachverständigen als erhsaltenswert eingestuft. Es ist davon auszuzgehen, dass sich auch statisch relevante Wurzeln im Bereich unter der Sohlplatte befinden. Die Abbrucharbeiten sind in diesen Bereichen so auszuführen, dass die Bäume inkl. Wurzeln vor Beschädigungen geschützt werden. Die Maßname wird durch einen Sachverständigen begleitet. Abbrucharbeiten im Wurzelbereich (Sohlplatte) sind vor der Ausführung mit einem Vorlauf von 1 Woche anzukündigen. Der Mehraufwand ist in die Einheitspositionen einzukalkulieren.

Da das Gebäude frei steht, wird durch den Abbruch die Standsicherheit von Nachbargebäuden nicht beeinträchtigt.

Der Transport sowie die Entsorgung nicht gefährlicher Abfälle ist in die Einheitspositionen der Entkernungs- und Abbruchleistungen einzukalkulieren.

**07.01 Institutsgebäude - Abbruch des entkernten Gebäudes**
Konventioneller Abbruch des zuvor entkernten eingeschossigen Gebäudes mit Flachdach. Abmessung der einzelnen Bauteile siehe beiliegende Bestandspläne.

Gebäude bis ca 1,25 m im Erdreich eingelassen (Gründungsbauteile).

Aussenwandkonstruktion EG:
KS-Mauerwerk 24 cm
Verblender 11,5 cm
teilweise Bimsstein (Schwemmstein)

Dach als flachgeneigtes Zeltdach mit mehrlagiger Bitumenabdichtung auf Schalung/Sparren.

Gründungsbauteile aus Stahlbeton als umlaufende Streifenfundamente sowie Sohlplatte

Abbruch  bis  UK Gründungs-Sohle bzw bis UK Streifenfundamente
incl. Schuttbeseitigung und Deponiegebühr.

Übernahme und Verwertung des anfallenden Abbruchmaterials gemäß Leistungsbeschreibung und Bauschadstofferhebung. Die Entsorgung/Verwertung der Abfälle (Bauschutt, gemischte Bau- und Abbruchabfälle, Metalle/Schrott etc.) sowie die Erlöse aus der Verwertung sind in den Einheitspreis einzukalkulieren.

Gebäudeabmaße Institutsgebäude:
Grundfläche:  ca. 366 m²
Umbauter Raum:  ca. 1.460 m³
Länge:  ca. 34,20 m
Breite:  ca. 10,64 m
Menge: 1,000 psch

### Titel 08 Erdarbeiten

**08.01 Füllboden Füllsand der Bodengruppe SE (DIN 18196)**
Füllboden Füllsand der Bodengruppe SE (DIN 18196)
liefern, lagenweise (Schichthöhe bis 30 cm) einbauen und
verdichten.
Verdichtungsziel DPr = 1, 0
Der Verfüllbereich muss eine übliche Bodenpressung von
220-250 KN/m2 zulassen.

Einbauort: im Bereich der zuvor abgebrochenen Fudamente
Menge: 150,000 m³

### Titel 09 Transport- und Entsorgungsleistungen

*Hinweis: Transport und Entsorgungsleistungen*
In die Einheitspreise der folgenden Leistungspositionen sind einzurechnen:
Alle anfallenden Gebühren, Einholen der Genehmigungen, Führen von Entsorgungsnachweisen/ Gestellung der Begleit-/ Übernahmescheine, etc., Bereitstellung und Vorhaltung von geeigneten Behältern, Containern, Absetzmulden etc. für die Dauer der Rückbaumaßnahme, Verpacken/  Aufbereiten der Abfälle nach Maßgabe Entsorger, Transportlogistik; Verwiegung aller entsorgten Touren auf geeichten Waagen als Abrechnungsgrundlage.
Auf einen möglichen Anschluss- und Benutzerzwang wird verwiesen. Vor Abtransport von Abfällen sind dem AG die genehmigten Entsorgungsnachweise vorzulegen; Abtransport erfolgt erst nach Freigabe durch den AG/ die Abfallbehörde.
Die in der Bauschadstofferhebung vorgegebenen oder ggf. abweichenden AVV-Codes sind vom Bieter einzutragen.
Für die Einhaltung der Annahmebedingungen der gewählten Entsorger ist der AN verantwortlich.
Verzögerungen, Stillstandszeiten durch unzureichende Transportkapazitäten gehen zu Lasten des AN. Eine Abfallvermischung ist zu vermeiden.
Bei den in den folgenden Leistungspositionen getroffenen Mengenangaben handelt es sich um überschlägige und unverbindliche Mengen-/ Massenansätze.
Die Entsorgung nicht gefährlicher Abfälle ist in die Einheitspositionen der Entkernungs- und Abbruchleistungen einzukalkulieren.

**09.01 Transport und Entsorgung asbesthaltiger Baustoffe**
Transport und Entsorgung von asbesthaltigen Baustoffen (Abfallschlüssel-Nummer 170605*)
Menge: 6,000 t

**09.02 Transport und Entsorgung von Dämmmaterial KMF**
Transport und Entsorgung von Dämmmaterial, das aus gefährlichen Stoffen besteht oder solche Stoffe enthält (Abfallschlüssel-Nummer 170603*)
Menge: 15,000 t

**09.03 Transport und Entsorgung Altholz (A IV)**
Entsorgung von Altholz (A IV)
Transport und Entsorgung von Glas-, Kunststoff- und Holz, die gefährliche Stoffe enthalten
(Abfallschlüssel-Nummer 170204*)
Menge: 30,000 t

**09.04 Transport und Entsorgung PAK-haltiger Bau- und Abbruchabfälle**
Transport und Entsorgung von Bau- und Abbruchabfällen, die PAK enthalten (ASN 170302*)
Menge: 1,000 t

**09.05 Transport und Entsorgung Bitumengemischen**
Transport und Entsorgung von Bitumengemischen (ASN 170302*)
Menge: 5,000 t

**09.06 Transport und Entsorgung von Leuchtstoffröhren**
Transport und Entsorgung von Leuchtstoffröhren
(Abfallschlüssel-Nummer 200121*)
Menge: 100,000 Stk

**09.07 Transport und Entsorgung von Betriebsmittel und Kleingebinden**
Transport und Entsorgung von Betriebsmitteln aus Anlagen (Trafo-, Aufzugs-, Generatoren-, Heizungsanlagen,  Küchen- und Kühlanlage, Pumpanlagen, Reinigungsmittel etc.) als sonstige Bau- und Abbruchabfälle (einschließlich gemischte Abfälle), die gefährliche Stoffe enthalten
(Abfallschlüssel-Nummer 170904*)
Menge: 0,500 t
